# UNIDAD INTERIOR pared 3, 6 kW

- Propiedad del archivo: CONSTRUNARIO
- Formato: FIEBDC-3/2012
- Programa: Construnario Versión 3.51
- Fecha de los precios: 11/03/2014
- Divisa: EUR

**MMKAP0123H** u UNIDAD INTERIOR pared 3, 6 kW
Unidad interior marca Toshiba para sistemas VRF tipo pared, con válvula electrónica, sensor de presión y control individual de temperatura por microprocesador para regulación del flujo de refrigerante, modelo MMKAP0123H, mando infrarrojos incl. Capacidad frigorífica 3,6 kW. Capacidad calorífica 4 kW. Consumo eléctrico 0,021 kW. Caudal de aire (alta/baja) 600/390 m³/h. Nivel de presión sonora (alta/baja) 37/28 dB(A). Dimensiones AlxAnxPr 320x1050x228 mm. Peso 15 kg. Alimentación 220/240-1-50 (V-ph-Hz).
