# UNIDAD INTERIOR consola con envolvente 4, 5 kW

- Propiedad del archivo: CONSTRUNARIO
- Formato: FIEBDC-3/2012
- Programa: Construnario Versión 3.51
- Fecha de los precios: 11/03/2014
- Divisa: EUR

**MMLAP0154HE** u UNIDAD INTERIOR consola con envolvente 4, 5 kW
Unidad interior marca Toshiba para sistemas VRF tipo consola con envolvente, con válvula electrónica, sensor de presión y control individual de temperatura por microprocesador para regulación del flujo de refrigerante, modelo MMLAP0154HE. Capacidad frigorífica 4,5 kW. Capacidad calorífica 5,0 kW. Consumo eléctrico 0,092 kW. Caudal de aire (alta/baja) 900/650 m³/h. Nivel de presión sonora (alta/baja) 45/38 dB(A). Dimensiones AlxAnxPr 630x950x230 mm. Peso 37 kg. Alimentación 220/240-1-50 (V-ph-Hz).
