# UNIDAD INTERIOR consola de suelo vertical 11, 2 kW

- Propiedad del archivo: CONSTRUNARIO
- Formato: FIEBDC-3/2012
- Programa: Construnario Versión 3.51
- Fecha de los precios: 11/03/2014
- Divisa: EUR

**MMFAP0364HE** u UNIDAD INTERIOR consola de suelo vertical 11, 2 kW
Unidad interior marca Toshiba para sistemas VRF tipo consola de suelo vertical, con válvula electrónica, sensor de presión y control individual de temperatura por microprocesador para regulación del flujo de refrigerante, modelo MMFAP0364HE. Capacidad frigorífica 11,2 kW. Capacidad calorífica 12,5 kW. Consumo eléctrico 0,28 kW. Caudal de aire (alta/baja) 1920/1380 m³/h. Nivel de presión sonora (alta/baja) 51/44 dB(A). Dimensiones AlxAnxPr 1750x600x390 mm. Peso 65 kg. Alimentación 220/240-1-50 (V-ph-Hz).
