# Actuador electromecánico de brazo articulado, referencia 391 de Faac. 24V

- Propiedad del archivo: CONSTRUNARIO
- Formato: FIEBDC-3/2012
- Programa: Construnario Versión 3.51
- Fecha de los precios: 29/07/2022
- Divisa: EUR

**391FAA** u Actuador electromecánico de brazo articulado, referencia 391 de Faac. 24V
Anchura máx. de una hoja: 2 – 2,5 m (con cerradura eléctrica) Frecuencia de utilización (ciclos/día): 80
