# Automatismo para puertas batientes, referencia 950N2 de Faacmatic

- Propiedad del archivo: CONSTRUNARIO
- Formato: FIEBDC-3/2012
- Programa: Construnario Versión 3.51
- Fecha de los precios: 29/07/2022
- Divisa: EUR

**950N2** u Automatismo para puertas batientes, referencia 950N2 de Faacmatic
Longitud hoja: de 700 a 1400 Peso máx. de la hoja: de 286 a 367 kg
