# Motor tubular con final de carrera electrónico y unidad receptora integrada, referencia TM2 35 ER de Faacmatic

- Propiedad del archivo: CONSTRUNARIO
- Formato: FIEBDC-3/2012
- Programa: Construnario Versión 3.51
- Fecha de los precios: 29/07/2022
- Divisa: EUR

**TM2 35 ER** u Motor tubular con final de carrera electrónico y unidad receptora integrada, referencia TM2 35 ER de Faacmatic
Motor tubular con final de carrera electrónico y unidad receptora integrada para accionamiento mediante mando a distancia (433 MHz) Par máx.: 5 – 9 Nm Velocidad máx.: 30 rpm – 16 rpm Capacidad de elevación: Hasta 24 kg
