# Sellador de silicona neutro, altas prestaciones, referencia TECNOSIL N-80 de Químicas Sanz

- Propiedad del archivo: CONSTRUNARIO
- Formato: FIEBDC-3/2012
- Programa: Construnario Versión 3.51
- Fecha de los precios: 21/09/2023
- Divisa: EUR

**TECNOSILN-80** u Sellador de silicona neutro, altas prestaciones, referencia TECNOSIL N-80 de Químicas Sanz
Sellador de silicona neutro ALTAS PRESTACIONES. Sellados de vidrio, PVC, policarbonato, aluminio, cemento, hormigón, sellado cristal-cristal en muros cortina…Bajo módulo. Ideal para juntas de dilatación.
