# Sellador de bajo módulo, referencia Emax MS-35 de Químicas Sanz. Cura con la humedad atmosfe´rica a temperatura ambiente

- Propiedad del archivo: CONSTRUNARIO
- Formato: FIEBDC-3/2012
- Programa: Construnario Versión 3.51
- Fecha de los precios: 21/09/2023
- Divisa: EUR

**EmaxMS-35** u Sellador de bajo módulo, referencia Emax MS-35 de Químicas Sanz. Cura con la humedad atmosfe´rica a temperatura ambiente
Emax MS-35 es un sellador de bajo mo´dulo, con tecnologi´a de Poli´meros Siliconizados MS de alta calidad, que cura con la humedad atmosfe´rica a temperatura ambiente, formando un caucho ela´stico, resistente a los rayos UV y a la intemperie. Especialmente disen~ado para el sellado de ventanas, acristalamientos y juntas en construccio´n, bajo las normas de certificacio´n CE (EN 15651-1 / F-EXT- INT / EN 15651-2 / G / EN 15651-3 / S). Presentación: Cartucho de 300 ml. Colores disponibles: Translúcido, Blanco. Gracias a su tecnología de Polímeros MS Siliconizados de última generación, el EMAX MS-35 es una alternativa perfecta a la Silicona que ofrece varias ventajas muy interesantes: Se adhiere sobre prácticamente cualquier material incluso sobre superficies húmedas, sin necesidad de imprimación.* Excelente resistencia a la temperatura -40ºC hasta +90ºC, a la lluvia y radiación UV. Alta adaptación al movimiento (Elongación a rotura del 600% DIN 53504). Libre de isocianatos y disolventes. No hay contracción del cordón una vez curado. No provoca corrosión en los metales. No daña, ni mancha piedra natural. Apto para uso sanitario, por su poder fungicida y alta resistencia al moho. Fácil extrusión. Curación Neutra RTV, no emite olores. Se puede pintar con la mayoría de pinturas sintéticas.* *Se recomienda realizar una prueba previa.
