# Membrana impermeabilizante elástica, referencia EMAX MS AQUAPROOF de Químicas Sanz. Excelente adherenciam

- Propiedad del archivo: CONSTRUNARIO
- Formato: FIEBDC-3/2012
- Programa: Construnario Versión 3.51
- Fecha de los precios: 21/09/2023
- Divisa: EUR

**EMAXMSAQUAPROOF** u Membrana impermeabilizante elástica, referencia EMAX MS AQUAPROOF de Químicas Sanz. Excelente adherenciam
Membrana impermeabilizante elástica con TECNOLOGÍA MS con excelente adherencia a la mayor parte de los soportes: hormigón, mortero, cerámica, acero, metales, productos bituminosos, etc. Aplicable incluso en húmedo. Puede utilizarse para la impermeabilización de los siguientes elementos de obra: Cubiertas transitables y terrazas recubiertas con distintos materiales (ladrillo, mortero, hormigón, láminas asfálticas, etc.). Paredes medianeras, para evitar filtraciones de agua. Paramentos verticales. Canalizaciones. Unión de juntas y grietas. Reparación de tejas y canalones. Encuentros de juntas en chimeneas. Zonas húmedas en aseos: bañeras, duchas. Pintable.
