# Pintura interior mate, referencia Mural Basic de Seigneurie. Buena cubrición, secado rápido, fácil aplicación

- Propiedad del archivo: CONSTRUNARIO
- Formato: FIEBDC-3/2012
- Programa: Construnario Versión 3.51
- Fecha de los precios: 01/08/2022
- Divisa: EUR

**MURALBASIC** l Pintura interior mate, referencia Mural Basic de Seigneurie. Buena cubrición, secado rápido, fácil aplicación
Pintura mate con copolímeros vinílicos en dispersión acuosa.
