# Tratamiento de estructuras metálicas con mortero de lana de roca por parte de Ignifoc

- Propiedad del archivo: CONSTRUNARIO
- Formato: FIEBDC-3/2012
- Programa: Construnario Versión 3.51
- Fecha de los precios: 01/08/2022
- Divisa: EUR

**TRATAIGNI** m2 Tratamiento de estructuras metálicas con mortero de lana de roca por parte de Ignifoc
Te ofrecemos soluciones de protección pasiva contra incendios que garantizan la máxima eficiencia y calidad para prevenir la aparición de un incendio, impedir o retrasar su propagación, y facilitar por último su extinción. Trabajamos con diferentes tratamientos y métodos de ignifugación, en función de las características de cada proyecto: Mortero de Lana de roca Pintura intumescente Barniz ignífugo, Mortero de Vermiculita Placas de yeso laminado y placas de fibrosilícato Sellado de paso de instalaciones
