# Acondicionamiento acústico de locales por parte de Ignifoc

- Propiedad del archivo: CONSTRUNARIO
- Formato: FIEBDC-3/2012
- Programa: Construnario Versión 3.51
- Fecha de los precios: 01/08/2022
- Divisa: EUR

**ACONDICAC** m2 Acondicionamiento acústico de locales por parte de Ignifoc
Acondicionamiento acústico de restaurantes, salas de reunión, auditorios, acondicionamiento de acústica integral en estudios de grabación, platós de televisión, centros comerciales, etc. Aportamos soluciones a tus problemas de acústica. Tenemos gran experiencia en este tipo de problemas de ruido y te damos solución mediante diferentes técnicas y materiales: Proyección de mortero absorbente Islas acústicas Techo fonoabsorbente Obtendrás un espacio óptimo para una buena audición, con un ambiente agradable donde poder mantener una conversación sin necesidad de gritar.
