# Sistema de aislamiento térmico de fachadas de Ignifoc

- Propiedad del archivo: CONSTRUNARIO
- Formato: FIEBDC-3/2012
- Programa: Construnario Versión 3.51
- Fecha de los precios: 01/08/2022
- Divisa: EUR

**AISATER** m2 Sistema de aislamiento térmico de fachadas de Ignifoc
Un aislamiento térmico adecuado de fachadas y cubiertas de un bloque de viviendas puede reducir su consumo energético entre el 50% y el 70%. Te ofrecemos soluciones eficaces para el aislamiento térmico de viviendas, industrias, locales comerciales, oficinas, etc. Trabajamos con diferentes métodos y materiales de aislamiento en función de las características de cada proyecto: Mortero de Lana de Roca Poliuretano Techo industrial
