# Caldera de gasificación de leña, referencia LogWIN Klassik de Windhager. De 18 a 30 KW

- Propiedad del archivo: CONSTRUNARIO
- Formato: FIEBDC-3/2012
- Programa: Construnario Versión 3.51
- Fecha de los precios: 01/08/2022
- Divisa: EUR

**LogWIN Klassik** u Caldera de gasificación de leña, referencia LogWIN Klassik de Windhager. De 18 a 30 KW
Calidad fabricada en Austria: La LogWIN Klassik es el práctico todoterreno entre las calderas de troncos de 1/2 m, y de alta calidad. El cuerpo de la caldera fabricado en acero de calidad y la robusta cámara de combustión, que no sufre desgaste y está incluida en la garantía de Windhager, garantizan un funcionamiento sin problemas durante muchos años. Gracias a su boca de llenado XXL, que es más de una cuarta parte que en calderas comparables, es particularmente fácil y conveniente recargar la leña. La cámara de combustión patentada y duradera y el control de combustión LambdaTherm combinados garantizan un funcionamiento limpio y económico. El controlador ajusta automáticamente el rendimiento de la LogWIN Klassik a sus requisitos de calor y garantiza una combustión eficiente y de bajas emisiones a largo plazo.
