# Caldera de gasificación de astillas, referencia PuroWIN de Windhager. Con succión, sin emisiones

- Propiedad del archivo: CONSTRUNARIO
- Formato: FIEBDC-3/2012
- Programa: Construnario Versión 3.51
- Fecha de los precios: 01/08/2022
- Divisa: EUR

**PuroWIN** u Caldera de gasificación de astillas, referencia PuroWIN de Windhager. Con succión, sin emisiones
Con PuroWIN, se ha revolucionado la calefacción con astillas de madera. Nunca antes se había utilizado este combustible de forma tan limpia, segura y flexible para suministrar calor. La caldera de gasificación ofrece una tecnología impresionantemente inteligente y segura y también es el primer sistema de calefacción de astillas de madera que succiona astillas como estándar. Su sistema de succión puede alimentarse desde 25 m de distancia con 7 m en vertical.
