# Bomba de calor, referencia AeroWIN Klassik de Windhager. De 6 a 8 KW

- Propiedad del archivo: CONSTRUNARIO
- Formato: FIEBDC-3/2012
- Programa: Construnario Versión 3.51
- Fecha de los precios: 01/08/2022
- Divisa: EUR

**AeroWIN Klassik** u Bomba de calor, referencia AeroWIN Klassik de Windhager. De 6 a 8 KW
La bomba de calor AeroWIN Klassik es la solución de calefacción perfecta para viviendas unifamiliares y multifamiliares modernas con bajos demanda energética. Obtiene energía gratuita del aire ambiente y la convierte en calor para la calefacción. La AeroWIN funciona de manera extremadamente eficiente. El dispositivo adapta continuamente su rendimiento a las necesidades reales y alcanza una alta clase de eficiencia energética de hasta A+++ incluso a temperaturas de flujo superiores a 50 °C. Así calienta su hogar de una forma especialmente respetuosa con el medio ambiente y, sobre todo, muy económica.
