# Tejido de fibra de aramida de alta resistencia, referencia Sheet 120 de S&P

- Propiedad del archivo: CONSTRUNARIO
- Formato: FIEBDC-3/2012
- Programa: Construnario Versión 3.51
- Fecha de los precios: 01/08/2022
- Divisa: EUR

**SHEET120** m Tejido de fibra de aramida de alta resistencia, referencia Sheet 120 de S&P
S&P A-Sheet 120 es un tejido de fibra de aramida unidireccional de alta resistencia y tenacidad. S&P A-Sheet 120 se aplica usando la resina de laminación S&P Resin 55 o con el sistema permeable S&P Resicem.
