# Malla de fibra de carbono/vidrio para refuerzos asfálticos, referencia Carbophalt® G de S&P

- Propiedad del archivo: CONSTRUNARIO
- Formato: FIEBDC-3/2012
- Programa: Construnario Versión 3.51
- Fecha de los precios: 01/08/2022
- Divisa: EUR

**CARBOPHALT** m Malla de fibra de carbono/vidrio para refuerzos asfálticos, referencia Carbophalt® G de S&P
S&P Carbophalt® G es una malla de fibra de carbono revestida de betún oxidado con una tasa mínima de 220 g/m2 que garantiza eficazmente la adherencia entre capas cuando se aplica por termofusión, para prevenir la reflexión de fisuras y contribuir al refuerzo estructural del pavimento.
