# Mortero cementoso de proyección por via húmeda, referencia ARMO-crete® W de S&P

- Propiedad del archivo: CONSTRUNARIO
- Formato: FIEBDC-3/2012
- Programa: Construnario Versión 3.51
- Fecha de los precios: 01/08/2022
- Divisa: EUR

**ARMOCRETEW** kg Mortero cementoso de proyección por via húmeda, referencia ARMO-crete® W de S&P
S&P ARMO-crete® w es un mortero modificado con polímeros, a base de aglomerantes orgánicos, fibras poliméricas y áridos seleccionados. El componente reactivo contenido en el mortero, se adhiere a la sílice amorfa que reviste la malla S&P ARMO-mesh® confiriendo una excelente adherencia entre la malla y la matriz del mortero proyectado S&P ARMO-crete® w.
