# Resina epoxi de muy altas prestaciones, referencia ResEP-16 de S&P

- Propiedad del archivo: CONSTRUNARIO
- Formato: FIEBDC-3/2012
- Programa: Construnario Versión 3.51
- Fecha de los precios: 01/08/2022
- Divisa: EUR

**RESEP16** u Resina epoxi de muy altas prestaciones, referencia ResEP-16 de S&P
S&P ResEP-16 es una resina de anclaje químico de epoxi puro. Es perfecta para todas las aplicaciones de fijación en hormigón fisurado y no fisurado. Es ideal para usar en climas cálidos, en agujeros con grandes diámetros, así como en aplicaciones con grandes profundidadess. Está especialmente indicada para cargas muy pesadas y aplicaciones técnicas.
