# Tablero de cuarzo de color, referencia ICE MAX BLACK de Compac. Medidas tablero: 330x163 cm

- Propiedad del archivo: CONSTRUNARIO
- Formato: FIEBDC-3/2012
- Programa: Construnario Versión 3.51
- Fecha de los precios: 01/08/2022
- Divisa: EUR

**ICEMAXB** u Tablero de cuarzo de color, referencia ICE MAX BLACK de Compac. Medidas tablero: 330x163 cm
Nombre del material: Cuarzo Compac Uso del material: Superficie de cuarzo diseñada para el uso interior. especialmente para encimeras de cocinas y baños, suelos, revestimientos y otros usos similares
