# Baldosa estándar, referencia ASTRAL LACTEA de Compac. Obsidiana. Medidas: 60x60

- Propiedad del archivo: CONSTRUNARIO
- Formato: FIEBDC-3/2012
- Programa: Construnario Versión 3.51
- Fecha de los precios: 01/08/2022
- Divisa: EUR

| Código | Ud | Descripción |
|---|---|---|
| ASTRAL LACTEA | m2 | Baldosa estándar, referencia ASTRAL LACTEA de Compac. Obsidiana. Medidas: 60x60 |
