# Piedra arenisca gris de Pinacas. Acabado: abujardado. 54 % cuarzo

- Propiedad del archivo: CONSTRUNARIO
- Formato: FIEBDC-3/2012
- Programa: Construnario Versión 3.51
- Fecha de los precios: 21/09/2023
- Divisa: EUR

**AREGRPI** m Piedra arenisca gris de Pinacas. Acabado: abujardado. 54 % cuarzo
Compuesta por cuarzo en un 54% se presenta en un gris uniforme. Puede combinarse con otras areniscas o percibir todo el protagonismo en la obra. Muy recomendable para pavimentos, fachadas y revestimientos, en acabado abujardado, apomazado o simplemente serrado.
