# Calcarenita crema Sanza de Pinacas. Acabado: arenado

- Propiedad del archivo: CONSTRUNARIO
- Formato: FIEBDC-3/2012
- Programa: Construnario Versión 3.51
- Fecha de los precios: 21/09/2023
- Divisa: EUR

**CREMASAN** m Calcarenita crema Sanza de Pinacas. Acabado: arenado
Calcarenita muy similar a la variedad Sanza, de tonalidad blanca – gris. Al igual que nuestras otras variedades, puede ser distribuida en bloque, planchón, tablero o producto terminado, muy recomendada para diseños innovadores que buscan la uniformidad
