# Luminaria de madera, referencia Lavanda de Carmo. Fabricado con madera tratada en autoclave

- Propiedad del archivo: CONSTRUNARIO
- Formato: FIEBDC-3/2012
- Programa: Construnario Versión 3.51
- Fecha de los precios: 02/08/2022
- Divisa: EUR

**2556CAR** u Luminaria de madera, referencia Lavanda de Carmo. Fabricado con madera tratada en autoclave
Luminaria de madera. Fabricado con madera tratada en autoclave
