# Silla de jardín modelo Atardecer de Carmo. Con brazos. Marrón

- Propiedad del archivo: CONSTRUNARIO
- Formato: FIEBDC-3/2012
- Programa: Construnario Versión 3.51
- Fecha de los precios: 02/08/2022
- Divisa: EUR

**2602CAR** u Silla de jardín modelo Atardecer de Carmo. Con brazos. Marrón
Para disfrutar al final del día, en la playa o en su jardín, en plena integración con la naturaleza.
