# Banco doble con respaldo de Carmo. Madera tratada

- Propiedad del archivo: CONSTRUNARIO
- Formato: FIEBDC-3/2012
- Programa: Construnario Versión 3.51
- Fecha de los precios: 02/08/2022
- Divisa: EUR

**2069CAR** u Banco doble con respaldo de Carmo. Madera tratada
Banco doble con respaldo en madera tratada, con pies en metal galvanizado. Con 20 años de garantía contra la pudrición precoz de la madera.
