# Banda elevadora de goma negra con trama textil EP 800/4 (2+2) HI-HEAT de Masanés

- Propiedad del archivo: CONSTRUNARIO
- Formato: FIEBDC-3/2012
- Programa: Construnario Versión 3.51
- Fecha de los precios: 02/08/2022
- Divisa: EUR

**EP8004** u Banda elevadora de goma negra con trama textil EP 800/4 (2+2) HI-HEAT de Masanés
Banda elevadora de goma negra con trama textil. La Refort EP 800/4 (2+2) HEAT (GOMA) es resistente a altas temperaturas (máx. 200ºC).
