# Rodillo liso de Ř 60/15 mm de Masanés. Ejes fresado, con plano

- Propiedad del archivo: CONSTRUNARIO
- Formato: FIEBDC-3/2012
- Programa: Construnario Versión 3.51
- Fecha de los precios: 02/08/2022
- Divisa: EUR

**ROLIS** u Rodillo liso de Ř 60/15 mm de Masanés. Ejes fresado, con plano
El rodillo liso de Ř 60/15 mm (ejes fresado, con plano) está fabricado con un tubo de acero de 3 mm de espesor, con rodamientos 6202, sellado laberíntico y con una tapa de sellado. Los acabados de los rodillos son en acero cincado.
