# Interruptor fin de carrera, referencia LS45M51B11 de ABB. 40 mm

- Propiedad del archivo: CONSTRUNARIO
- Formato: FIEBDC-3/2012
- Programa: Construnario Versión 3.51
- Fecha de los precios: 02/08/2022
- Divisa: EUR

**LS45M51B11** u Interruptor fin de carrera, referencia LS45M51B11 de ABB. 40 mm
LS45M51B11 es un final de carrera reforzado estándar de 40 mm de ancho fabricado en material de aleación de zinc (Zamak), con 4 orificios de montaje en la parte superior e inferior, entrada de cable de 1 1/2'' NPT en la parte inferior, palanca de rodillo de plástico ajustable (Ø22 mm ) actuador y 1 N.O + 1 N.C contactos de acción rápida (tipo Zb)
