# Interruptor seccionador en caja, referencia OT315KFCC3A de ABB. Caja rígida de policarbonato reforzado con vidrio

- Propiedad del archivo: CONSTRUNARIO
- Formato: FIEBDC-3/2012
- Programa: Construnario Versión 3.51
- Fecha de los precios: 02/08/2022
- Divisa: EUR

**OT315KFCC3A** u Interruptor seccionador en caja, referencia OT315KFCC3A de ABB. Caja rígida de policarbonato reforzado con vidrio
La caja de la serie OT utiliza una caja rígida de policarbonato reforzado con vidrio. La carcasa está protegida contra los rayos UV, los chorros de agua a baja presión (IP65) y, por lo tanto, está diseñada para uso en interiores y exteriores. Las entradas de cables se abren para II-bridas. Los cables se pueden insertar desde arriba y desde abajo. El mango se puede cerrar con candado y está hecho para tres candados. La cubierta está entrelazada. El enclavamiento puede ser derrotado. Terminales PE incluidos.
