# Sirena 108 dB, referencia KS70-2002 de ABB. 24 Vcc

- Propiedad del archivo: CONSTRUNARIO
- Formato: FIEBDC-3/2012
- Programa: Construnario Versión 3.51
- Fecha de los precios: 02/08/2022
- Divisa: EUR

**KS70_2002** u Sirena 108 dB, referencia KS70-2002 de ABB. 24 Vcc
Tono continuo alterno 108dB 24VDC
