# Caja estanca IP55, referencia WB1SL0820A00 de ABB. Con conos

- Propiedad del archivo: CONSTRUNARIO
- Formato: FIEBDC-3/2012
- Programa: Construnario Versión 3.51
- Fecha de los precios: 02/08/2022
- Divisa: EUR

**WB1SL0820A00** u Caja estanca IP55, referencia WB1SL0820A00 de ABB. Con conos
Cajas de derivación IP44-IP55-IP65 en material termoplástico
