# Placa vitrocerámica, referencia 3VFT-33AC de Fagor. 3 zonas de cocinado. Doble zona 27/21cm

- Propiedad del archivo: CONSTRUNARIO
- Formato: FIEBDC-3/2012
- Programa: Construnario Versión 3.51
- Fecha de los precios: 02/08/2022
- Divisa: EUR

**3VFT_33AC** u Placa vitrocerámica, referencia 3VFT-33AC de Fagor. 3 zonas de cocinado. Doble zona 27/21cm
Es fácil que un aparato se encienda de forma accidental, sobre todo si hay niños en la cocina. Para reducir el riesgo de que esto ocurra, nuestras placas de gas incorporan un bloqueo infantil. Para evitar la posibilidad de que se enciendan los quemadores, sólo tienes que presionar el sensor de bloqueo. Para sentirse seguro. Las placas vitrocerámicas están equipadas con zonas de cocción de doble o triple diámetro para conseguir un resultado óptimo con recipientes de todo tipo. Una solución especialmente útil cuando quieres preparar comida para muchas personas. Un sistema donde todo son ventajas. Con el sistema de control por sensores tienes acceso a muchas funciones avanzadas, como el ajuste exacto de potencia, el control del tiempo de cocción y el bloqueo del panel de control. Y además, como en la superficie de la placa no sobresale ningún elemento, la limpieza es mucho más fácil y rápida.
