# Lámpara de pie, modelo Americana de Santa&Cole. Brazo articulado

- Propiedad del archivo: CONSTRUNARIO
- Formato: FIEBDC-3/2012
- Programa: Construnario Versión 3.51
- Fecha de los precios: 02/08/2022
- Divisa: EUR

**Americana** u Lámpara de pie, modelo Americana de Santa&Cole. Brazo articulado
La serie Americana se construye en torno a un brazo articulado de níquel satinado que soporta una pantalla de elegante lino blanco. El brazo la acerca o la aleja suavemente, sin mover la amplia base metálica, en una evocación al armónico movimiento del swing.
