# Silla para exterior, modelo Ramón de Santa&Cole. Blanco

- Propiedad del archivo: CONSTRUNARIO
- Formato: FIEBDC-3/2012
- Programa: Construnario Versión 3.51
- Fecha de los precios: 02/08/2022
- Divisa: EUR

**Ramón** u Silla para exterior, modelo Ramón de Santa&Cole. Blanco
Ramón es un diseño desenfadado y serio, apto para uso tanto interior como exterior. Su estructura metálica blanca acabada en unas patas que forman una elegante equis es acompañada por un asiento y respaldo trenzado en médula natural o blanca. La geometría de la silla permite que sea transportada y apilada con facilidad.
