# Pérgola, modelo Pergostar Horizontal de Iaso. Estructura: aluminio. Tejadillo: policarbonato

- Propiedad del archivo: CONSTRUNARIO
- Formato: FIEBDC-3/2012
- Programa: Construnario Versión 3.51
- Fecha de los precios: 02/08/2022
- Divisa: EUR

**PERGOHORI** u Pérgola, modelo Pergostar Horizontal de Iaso. Estructura: aluminio. Tejadillo: policarbonato
Pergostar Horizontal es una pérgola con un sofisticado sistema de cobertura móvil. La lona está fijada a un sistema de perfiles curvos de aluminio transversales que se desplazan a lo largo de unas guías horizontales para su apertura. Compuesta por una estructura de aluminio y una lona con cierre a empaquetamiento.
