# Toldo con cofre, modelo Eurosol Cofre Plus de Iaso. Accionamiento con motor eléctrico

- Propiedad del archivo: CONSTRUNARIO
- Formato: FIEBDC-3/2012
- Programa: Construnario Versión 3.51
- Fecha de los precios: 02/08/2022
- Divisa: EUR

**EUROSOLCOFREPLUS** u Toldo con cofre, modelo Eurosol Cofre Plus de Iaso. Accionamiento con motor eléctrico
Toldo cofre completo con perfil aerodinámico y líneas suaves y redondeadas que proporciona un atractivo conjunto armonioso. Técnicamente avanzado, ofrece la máxima protección y confort para su hogar o negocio. Un enfoque innovador que satisface las más altas exigencias. Máxima protección de los brazos y del tejido Posibilidad de combinar el color del cofre con la tela Apertura manual o motorizada, opcional Ideal para zonas marinas, lluviosas o de alta contaminación
