# Pintura acrílica pura en base solvente para señalización de carreteras, referencia F1001 de Faplisa. Blanca

- Propiedad del archivo: CONSTRUNARIO
- Formato: FIEBDC-3/2012
- Programa: Construnario Versión 3.51
- Fecha de los precios: 02/08/2022
- Divisa: EUR

**F1001** u Pintura acrílica pura en base solvente para señalización de carreteras, referencia F1001 de Faplisa. Blanca
F-1001 es una pintura acrílica en base solvente y formulada con resinas acrílicas puras, diseñada preferentemente para señalización de carreteras y vías interurbanas, y recomendada especialmente para trabajos de repintado sobre señalización pre-existente en esto entornos. Permite conformar marcas viales con muy buenos resultados en los ensayos de durabilidad y, por su coste contenido, constituye una excelente elección en cuanto a su relación calidad / precio / prestaciones. Puede ser aplicada de manera manual o mediante máquina (por pulverización), preferentemente con microesferas de vidrio de post-adición para dotar de retrorreflexión a la marca vial. Color blanco, acabado liso / mate.
