# Pintura acrílica pura sin aromáticos, referencia F1103 de Faplisa. Blanca (EN 1871)

- Propiedad del archivo: CONSTRUNARIO
- Formato: FIEBDC-3/2012
- Programa: Construnario Versión 3.51
- Fecha de los precios: 02/08/2022
- Divisa: EUR

**F1103** u Pintura acrílica pura sin aromáticos, referencia F1103 de Faplisa. Blanca (EN 1871)
Pintura en base solvente, sin disolventes aromáticos, para señalización de carreteras y entornos urbanos. Formulada con resinas acrílicas puras (ausencia de sangrado). Color blanco.
