# Cabina de aseo de utilización mixta y accesible, aseo simple PMR de Primur

- Propiedad del archivo: CONSTRUNARIO
- Formato: FIEBDC-3/2012
- Programa: Construnario Versión 3.51
- Fecha de los precios: 02/08/2022
- Divisa: EUR

**PMR_PRI** u Cabina de aseo de utilización mixta y accesible, aseo simple PMR de Primur
Cabina de aseo de utilización mixta y accesible. Dispone de una zona técnica destinada al mantenimiento de la instalación y presenta una estructura de tipo monobloque, en acero o en hormigón armado, aislada acústica y térmicamente. Acorde a los requerimientos del cliente, la cabina se plantea como aseo autolimpiable o aseo convencional, ofreciendo un grado de automatización configurable en función del equipamiento elegido. El aseo es personalizable, lo que permite elegir desde el tipo de estructura, acabados exteriores e interiores del aseo o incluso incorporar elementos opcionales como cubierta vegetal, luz perimetral, fuente, mupi, etc.
