# Marquesina para parada de autobús, modelo Urbi de Primur

- Propiedad del archivo: CONSTRUNARIO
- Formato: FIEBDC-3/2012
- Programa: Construnario Versión 3.51
- Fecha de los precios: 02/08/2022
- Divisa: EUR

**URBI** u Marquesina para parada de autobús, modelo Urbi de Primur
Modelo registrado. Estructura de perfilería metálica resistente y autoportante en acero inoxidable AISI 304. Cubierta de perfilería metálica inoxidable y policarbonato con recogida de aguas. Cerramientos de vidrio de seguridad transparente. Fijación a suelo mediante tacos expansivos, con sistema de nivelación incorporado. Incluye banco con asiento de madera tropical fijo a la estructura y laterales de distinto tamaño (el corto permite ver mejor la aproximación del autobús. Panel publicitario retroiluminado integrado opcional. Opcionales apoyabrazos, apoyo isquiático regulable en altura e iluminación.
