# Kiosco de prensa, adaptable, modelo Mediterráneo de Primur

- Propiedad del archivo: CONSTRUNARIO
- Formato: FIEBDC-3/2012
- Programa: Construnario Versión 3.51
- Fecha de los precios: 02/08/2022
- Divisa: EUR

**MEDITERRA** u Kiosco de prensa, adaptable, modelo Mediterráneo de Primur
Kiosco de prensa, adaptable no obstante para otras funciones: información, bar… Estructura de perfilería metálica resistente y autoportante. Pintura de polvo de poliéster polimerizado. Cubierta de poliéster con fibra de vidrio. Instalación eléctrica integrada, con caja de conexión, cuadro de control y protección, alumbrado y bases de enchufe según R.B.T. «Mupis» publicitarios opcionales (cartel estándar). Opciones previa consulta. Características sujetas a modificaciones sin previo aviso.
