# Puerta frigorífica corredera industrial de Dippanel. Chapa acero lacado: 0,6 mm

- Propiedad del archivo: CONSTRUNARIO
- Formato: FIEBDC-3/2012
- Programa: Construnario Versión 3.51
- Fecha de los precios: 03/08/2022
- Divisa: EUR

**PDCI_DIS** u Puerta frigorífica corredera industrial de Dippanel. Chapa acero lacado: 0,6 mm
Puerta frigorífica diseñada específicamente para la industria, para usos intensivos de conservación, congelación y/o túnel. La puerta frigorífica corredera industrial tiene una excelente calidad de acabados y materiales que destaca por su robustez, su excelente eficiencia energética y un mantenimiento mínimo. Aplicaciones Este producto está pensado para su uso industrial, que incluye instalación en almacenes, centros comerciales, supermercados, naves y otras superficies que tengan la necesidad de poseer frigoríficos de alto rendimiento para conservar productos alimenticios. Características Chapa Acero Lacado 0,6mm. Aislamiento PIR B-s1-d0. Marcado CE. Sistema rápido de montaje. Marcos y herrajes en aluminio extrusionado.
