# Panel sándwich de aluminio de Panelya

- Propiedad del archivo: CONSTRUNARIO
- Formato: FIEBDC-3/2012
- Programa: Construnario Versión 3.51
- Fecha de los precios: 10/11/2022
- Divisa: EUR

| Código | Ud | Descripción |
|---|---|---|
| PSA_PAN | m | Panel sándwich de aluminio de Panelya |
