# Sistema de estanterías para aplicaciones industriales de Bito. Carga por estante de 100 - 350 kg

- Propiedad del archivo: CONSTRUNARIO
- Formato: FIEBDC-3/2012
- Programa: Construnario Versión 3.51
- Fecha de los precios: 03/08/2022
- Divisa: EUR

**SESTAIN** m Sistema de estanterías para aplicaciones industriales de Bito. Carga por estante de 100 - 350 kg
En el entorno industrial, un almacén de estantes debe ser capaz de responder a diferentes exigencias. Las estanterías de baldas BITO son modulares y están diseñadas para cubrir todo tipo de necesidades y exigencias, así como cualquier ampliación o adaptación posterior. Con las estanterías de baldas BITO puede aprovecharse al máximo la altura disponible, las variantes de configuración de las estanterías inferiores hacen posible disponer de las mercancías cómodamente. Para mercancías de gran formato, cargas pesadas, cajas BITO o bultos pequeños, en función del tamaño y peso del material a almacenar disponemos de estantes en diferentes longitudes, profundidades de base y grosores según la capacidad de carga deseada. Disponemos de una amplia gama de estanterías de baldas BITO para aplicaciones industriales y tipología de carga: Tipo EL (ultraligeras), Tipo L (ligeras), Tipo M (medias), Tipo S (pesadas) y de grandes estantes. Según la categoría establecemos la capacidad de carga por estante de 100 - 350 kg, capacidad de carga por estantería de 800 - 1600 kg.
