# Sistema de estantería dinámica de palets PDS de Bito

- Propiedad del archivo: CONSTRUNARIO
- Formato: FIEBDC-3/2012
- Programa: Construnario Versión 3.51
- Fecha de los precios: 03/08/2022
- Divisa: EUR

**PDSBIT** m Sistema de estantería dinámica de palets PDS de Bito
La elección de un sistema de almacenaje correcto, permitirá a su empresa ahorrar tiempos y costes de almacenaje. La perfecta coordinación de los diversos procesos logísticos contribuirá determinantemente en el éxito de su empresa. La estantería dinámica para palets BITO PROflow permite un almacenaje muy compacto y una perfecta visibilidad. Permite calcular con mayor precisión las secuencias de operaciones y reduce los tiempos de los procesos intralogísticos. Eliminación de tiempos muertos: la productividad de su almacén aumentará y sus costes de almacenaje bajarán. Un sistema de estanterías dinámicas para palets no precisa de pasillos en el interior del bloque de estanterías, permitiendo un aprovechamiento de la superficie de almacenaje hasta un 60 % mayor con respecto a estanterías convencionales de paletización. Además, contrariamente al almacenaje en bloque, una estantería dinámica de palets permite acceder directamente a todos los artículos almacenados en todo momento. Garantizamos una máxima flexibilidad del sistema y la reducción del tiempo necesario para la preparación de pedidos.
