# Panel teja sándwich rojo 8004 de Ironlux. Reacción al fuego Bs2d0

- Propiedad del archivo: CONSTRUNARIO
- Formato: FIEBDC-3/2012
- Programa: Construnario Versión 3.51
- Fecha de los precios: 04/08/2022
- Divisa: EUR

**ROJO8004** m2 Panel teja sándwich rojo 8004 de Ironlux. Reacción al fuego Bs2d0
El Panel teja sándwich, es la solución mas práctica para las cubiertas de edificios residenciales donde se requiera un acabado teja árabe. Este panel teja combina todas las ventajas de los paneles Sándwich Industriales, pero con un perfecto acabado teja. También podemos fabricar panel a medida y servimos directo a obra con accesorios, remates y tornillería para instalación. Fabricado con núcleo de poliuretano PUR B2
