# Panel sándwich de cubierta tapajuntas de 30 mm de Ironlux

- Propiedad del archivo: CONSTRUNARIO
- Formato: FIEBDC-3/2012
- Programa: Construnario Versión 3.51
- Fecha de los precios: 04/08/2022
- Divisa: EUR

**TAPA30** m2 Panel sándwich de cubierta tapajuntas de 30 mm de Ironlux
El Panel Sándwich de cubierta Tapajuntas de 30 mm de Ironlux, está diseñado con Tornillería Oculta, su diseño con sistema machihembrado y con una colocación de tapajuntas, le otorgan el máximo grado de estanqueidad y durabilidad de las juntas. La ligereza de los paneles permite una manipulación cómoda y a su vez posibilita la construcción de estructuras ligeras para su colocación. Se instala de manera rápida y otorga a las cubiertas un gran comportamiento mecánico y sobre todo un alto grado de aislante térmico. Está disponible en Stock 30mm – 50mm y 80mm, aunque se puede fabricar en una amplia gama de espesores de aislamiento de 30,40,50,60 y 80mm, con un ancho útil de 1000mm
