# Panel sándwich autoportante para cubierta de Paneles Vallejo. Sin tapajuntas. 5 grecas

- Propiedad del archivo: CONSTRUNARIO
- Formato: FIEBDC-3/2012
- Programa: Construnario Versión 3.51
- Fecha de los precios: 04/08/2022
- Divisa: EUR

**PCST_TH** m2 Panel sándwich autoportante para cubierta de Paneles Vallejo. Sin tapajuntas. 5 grecas
Panel sándwich autoportante con caras externas metálicas y núcleo aislante disponible en Poliuretano (PUR) y Poliisocianurato (PIR) Diseño polivalente disponible tanto en 5 como en 3 grecas, y una junta común, con sistema de fijación de tornillería vista. Panel utilizado para cubiertas inclinadas con una pendiente mínima del 7% y apto tanto para naves industriales, edificios públicos, centros deportivos y residenciales.
